# A071_56,0-91,4_ERH_bRF_AS08-14_B_Senken
Angebotsaufforderung (GAEB DA XML 3.2, DA83)
Projekt: A-10172-00
Währung: EUR
Vergabeart: Öffentliche Ausschreibung
Eröffnung: 09.06.2026 00:00:00
Ende der Zuschlagsfrist: 08.07.2026
Ausführungsbeginn: 27.07.2026
Ausführungsende: 29.05.2027
Auftraggeber: Autobahn GmbH des Bundes, Niederlassung Ost (Halle/Saale), AdB-NL Ost, Magdeburger Str.51, 06112 Halle, Magdeburger Str.51, 06112 Halle/Saale, Telefon +49 345 940 997 00, Fax +49 34594099702, E-Mail vergabe.ost@autobahn.de; DV-Nummer: A1017200203; Vergabenummer: A1017200203
Erstellt mit: GXML Toolbox V3.3 R20230829, iTWO_64 V25.0.650, 28.04.2026

## Los 3: Fugeninstandsetzung A 71 km 55,1 - 71,0
Datum: 23.04.2026
KoA: 612100
WaGr: 99_99_01

*Hinweis: Ausführung*
A 71 km 55,1  71,0 RF SW; RQ 26; Ausführung 2026
A 71 km 55,1  71,0 RF SGH; RQ 26; Ausführung 2027
A 4 km 171,96 (Mitte AS Jena-Göschwitz)  173,1 (Anfang/Ende Tunnel) RF F und D; RQ 35,5; Ausführung 2026

### Abschnitt 00 Fugeninstandsetzung

#### Unterabschnitt 00.00 Allgemeines

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 00.01 Betonreparatur

*Hinweis: Die Ränder sind zwingend rechteckig und mindestens 3 cm*
Die Ränder sind zwingend rechteckig und mindestens 3 cm
tief einzuschneiden. Die größte Breite ist als gleichschenkliges Dreieck anzunehmen.

**00.01.0001 Kanten- und Eckabbruch ausbessern Breite bis 5 cm*Epoxidharzmörtel**
Kanten- und Eckabbruch ausbessern. Schadhaften Beton in
unterschiedlichen Einzellängen entfernen, Ränder der
schadhaften Fläche abgestimmt auf das Reparaturmaterial
bearbeiten. Reparaturstelle reinigen, Fugenschalung
herstellen, Betonfläche mit Haftvermittler vollflächig
vorstreichen und Reparaturmaterial einbauen. Anfallendes Material von der Baustelle entfernen und der Verwertung nach Wahl des AN zuführen. Bei Eckabbrüchen
werden beide Kanten aufgemessen.
Größte Breite der Schadensfläche bis 5 cm.
Reparaturmaterial = Epoxidharzmörtel.
Menge: 5,000 m
Leistungsbereichkatalog: 114

**00.01.0002 Wie vor, jedoch über 5 cm - 10 cm**
Wie vor, jedoch
Größte Breite der Schadensfläche über 5 cm bis 10 cm.
Menge: 100,000 m

**00.01.0003 Wie vor, jedoch über 10 cm - 15 cm**
Wie vor, jedoch
Größte Breite der Schadensfläche über 10 cm bis 15 cm.
Menge: 130,000 m

**00.01.0004 Wie vor, jedoch über 15 cm - 20 cm**
Wie vor, jedoch
Größte Breite der Schadensfläche über 15 cm bis 20 cm.
Menge: 100,000 m

**00.01.0005 Schadstellen ausbessern bis 0,025 m2*Tiefe bis 5 cm Epoxidharzmörtel**
Schadhaften Beton in unterschiedlichen Einzelflächen
ausbessern. Schadstelle zu einem Rechteck aufweiten.
Entfernen des schadhaften Betons. Ränder der schadhaften Flächen abgestimmt auf das Reparaturmaterial bearbeiten. Reparaturstelle reinigen, Betonfläche mit Haftvermittler vollflächig vorstreichen und Reparaturmaterial einbauen. Anfallendes Material von der Baustelle
entfernen und der Verwertung nach Wahl des AN zuführen.
In Einzelflächen bis 0,025 m2.
Tiefe bis 5 cm.
Reparaturmaterial = Epoxidharzmörtel.
Menge: 2,000 m2
Leistungsbereichkatalog: 114

**00.01.0006 Schadstellen ausbessern*Tiefe ü 10-15 cm Epoxidharzmörtel**
Schadhaften Beton in unterschiedlichen Einzelflächen
ausbessern. Schadstelle zu einem Rechteck aufweiten.
Entfernen des schadhaften Asphalts, Betons. Ränder der schadhaften Flächen abgestimmt auf das Reparaturmate- rial bearbeiten. Reparaturstelle reinigen, Fugenscha- lung herstellen, Betonfläche mit Haftvermittler voll- flächig vorstreichen und Reparaturmaterial einbauen. Anfallendes Material von der Baustelle entfernen und der Verwertung nach Wahl des AN zuführen.
In Einzelflächen über 0,1 bis 1 m2.
Tiefe über 10 bis 15 cm.
Reparaturmaterial = Epoxidharzmörtel.
Menge: 20,000 m2
Leistungsbereichkatalog: 114

**00.01.0007 Riss aufweiten und verfüllen bis 5,00 m*T:2,0 cm B:8mm N2 verfüllen**
StL-Nr. 231144121101
Riss in Betondecke durch Schneiden aufweiten und als
Fuge verfüllen. Schneidschlamm absaugen und nach Wahl
des AN verwerten.
Einzellängen bis 5,00 m.
Fugenspalttiefe = 2,0 cm, Fugenspaltbreite = 8 mm.
Fugenspalt verfüllen mit heiß verarbeitbarer Fugenmasse
Typ N2.
Menge: 500,000 m
Leistungsbereichkatalog: 114

**00.01.0008 Betonplatte heben Dicke ü. 25-30 cm*PU-Schaum**
StL-Nr. 2311446921
Betonplatte heben. Platte entlang ihrer Ränder auf voller Tiefe einschließlich Verdübelungen und Verankerungen schneiden. Das Schneiden wird gesondert vergütet.
Löcher bohren. Abstand zu den Rändern 0,50 bis 1,00 m.
Bohrlöcher verfüllen. Das Verarbeiten des Unterpressbaustoffs wird gesondert vergütet.
Deckendicke über 25 bis 30 cm.
Unterpressbaustoff = Polyurethan-Hartschaum, mind. 0,7
Bohrlöcher je m2, Bohrlochdurchmesser bis 22 mm.
Menge: 22,000 m2
Leistungsbereichkatalog: 114

**00.01.0009 Betondecke schneiden*Dicke ü. 30-35 cm Schlamm absaugen**
StL-Nr. 231140109502
Betondecke schneiden.
In 'Quer- und Längsscheinfuge mit Dübel und Anker.'

Dicke der Betondecke über 30 bis 35 cm.
Schneidschlamm absaugen und nach Wahl des AN verwerten.
Menge: 20,000 m
Leistungsbereichkatalog: 114

**00.01.0010 Unterpressbaustoff verarbeiten PU-Schaum**
StL-Nr. 2311447301
Unterpressbaustoff verarbeiten. Hohlräume unter der Be-
tonplatte mit Unterpressbaustoff vollflächig unterpressen.
Unterpressbaustoff = Polyurethan-Hartschaum. Abgerechnet wird nach Masse im nicht expandierten Zustand.
Menge: 250,000 kg
Leistungsbereichkatalog: 114

#### Unterabschnitt 00.02 Fugen

**00.02.0001 Säubern der Straßenoberfläche**
*** Pauschalposition
Säubern der Straßenoberfläche von alten, überquollenen
und verdrückten Fugenmassen mittels Abstoßmesser.
Material geht in Eigentum des AN über.
Fläche: ca. 0,1 % der Fugenlängen * 3 cm Breite.
Menge: 1,000 Psch

**00.02.0002 Fahrbahnmarkierung schneiden**
*** Pauschalposition
Schneiden der Fahrbahnmarkierung zum entfernen der Fugenfüllstoffe. Material nach Wahl des AN verwerten.
Menge: 1,000 Psch

**00.02.0003 Fugenfüllung ersetzen Längs-/Querfuge Tiefe bis 4 cm**
StL-Nr. 23114442390199
Fugenfüllung ersetzen. Schadhafte Fugenfüllung ausbauen
und nach Wahl des AN verwerten. Fuge ausbürsten und
verfüllen.
Längs- und Querfuge.
Vorhandene Fugenfüllung 'Fugenmasse und Fugenprofil,
nicht gefährlicher Abfall. Ausgebaute Stoffe der
Verwertung nach Wahl des AN zuführen.'

Fugenspalttiefe bis 4 cm.
Fugenspaltbreite 'über 6 mm bis 14 mm.'

Fugenspalt verfüllen mit 'eiß verarbeitbare Fugenamsse
Typ N2 mit Unterfüllstoff. Nachweis der Funktionsfähigkeit und Dauerhaftigkeit des Fugensystems muss über mindestens 9 Beanspruchungszyklen im Rahmen eines
performance-orientierten Untersuchungsverfahrens
(z. B. BAM) erbracht werden.'
Menge: 140000,000 m
Leistungsbereichkatalog: 114

**00.02.0004 Fugenspalt aufweiten Querfuge*über 5 bis 10 m n.gefährl. Abfall*8-10/45**
Zulage zur Vorposition.
Fugenspalt durch Schneiden aufweiten.
Vorhandene Fugenspaltabmessungen ca. 6 mm - 12mm.
Längs- und Querfuge.
Einzellängen über 5,00 m bis 10,00 m.
Ausgebaute Stoffe absaugen und der Verwertung nach Wahl des AN zuführen.
Fugenspaltbreite 6 - 10 mm, Fugenspalttiefe 45 mm.

In dieser Position wird die Mehrleistung für das Einbringen der Fugenfüllung vergütet, da die Querscheinfuge unabhängig von der Breite mit mindestend 2,5 cm Fugenmasse zu verfüllen ist. Der Unterfüllstoff ist im Kreuzungsbereich längs zu schlitzen, um die gleichbleibende Vergusstiefe zu gewährleisten.
Menge: 140000,000 m
Leistungsbereichkatalog: 114

**00.02.0005 Fugenspalt abfasen**
Zulage zur Vorposition.
Fugenspalt bei Bedarf in Einzellängen abfasen.
Menge: 140000,000 m

**00.02.0006 Fugenfüllung ersetzen Rinnen+Fundament*n.gefährl. Abfall Tiefe über 4-6 cm**
StL-Nr. 23114442510299
Fugenfüllung ersetzen. Schadhafte Fugenfüllung ausbauen
und nach Wahl des AN verwerten. Fuge ausbürsten und
verfüllen.
Fuge an Rinnen, längs verlaufenden Fundamenten u. ä.
Vorhandene Fugenfüllung = Fugenmasse, nicht gefährlicher Abfall. Ausgebaute Stoffe nach Wahl des AN verwerten.
Fugenspalttiefe über 4 cm bis 6 cm.
Fugenspaltbreite 'über 20 mm bis 35 mm.'

Fugenspalt verfüllen mit 'heiß verarbeitbarer
Fugenmasse Typ N 2 mit Unterfüllstoff. Nachweis der
Funktionsfähigkeit und Dauerhaftigkeit des Fugensystems muss über mindestens 9 Beanspruchungszyklen im Rahmen eines performance-orientierten Untersuchungsverfahrens
(z. B. BAM) erbracht werden.'
Menge: 13000,000 m
Leistungsbereichkatalog: 114

**00.02.0007 Fugenfüllung ersetzen*n.gefährl. Abfall bis 1 m*Tiefe bis 4 cm Breite bis 8 mm**
StL-Nr. 23114442911119
Fugenfüllung ersetzen. Schadhafte Fugenfüllung ausbauen
und nach Wahl des AN verwerten. Fuge ausbürsten und
verfüllen.
Fuge 'quer in Entwässerungsrinne und an Abläufen.'

Vorhandene Fugenfüllung = Fugenmasse, nicht gefährlicher Abfall. Ausgebaute Stoffe nach Wahl des AN verwerten.
Einzellängen bis 1,00 m.
Fugenspalttiefe bis 4 cm.
Fugenspaltbreite bis 8 mm.
Fugenspalt verfüllen mit 'heiß verarbeitbarer Fugenmasse Typ N 2 mit Unterfüllstoff. Nachweis der Funktionsfähigkeit und Dauerhaftigkeit des Fugensystems muss über mindestens 9 Beanspruchungszyklen im Rahmen eines performance-orientierten Untersuchungsverfahrens
(z. B. BAM) erbracht werden.'
Menge: 500,000 m
Leistungsbereichkatalog: 114

**00.02.0008 Fugenfüllung ersetzen*n.gefährl. Abfall Tiefe bis 4 cm*Breite bis 8 mm**
StL-Nr. 23114442910119
Fugenfüllung ersetzen. Schadhafte Fugenfüllung ausbauen
und nach Wahl des AN verwerten. Fuge ausbürsten und
verfüllen.
Fuge 'an Borden und BSW.'

Vorhandene Fugenfüllung = Fugenmasse, nicht gefährlicher Abfall. Ausgebaute Stoffe nach Wahl des AN verwerten.
Fugenspalttiefe bis 4 cm.
Fugenspaltbreite bis 8 mm.
Fugenspalt verfüllen mit 'heiß verarbeitbarer
Fugenmasse Typ N 2 mit Unterfüllstoff. Nachweis der Funktionsfähigkeit und Dauerhaftigkeit des Fugensystems muss über mindestens 9 Beanspruchungszyklen im Rahmen eines performance-orientierten Untersuchungsverfahrens
(z.B. BAM) erbracht werden.'
Menge: 17000,000 m
Leistungsbereichkatalog: 114
